# Psch Hochbau BAB - WI 2026ff
Angebotsaufforderung (GAEB DA XML 3.2, DA83)
Projekt: A-13408-00
Währung: EUR
Vergabeart: Öffentliche Ausschreibung
Auftraggeber: Autobahn GmbH des Bundes, Niederlassung West (Montabaur), Autobahn GmbH-NL West, Bahnhofsplatz 1-3, 56410 Montabaur, Bahnhofsplatz 1-3, 56410 Montabaur; DV-Nummer: 262-26-7008; Vergabenummer: 262-26-7008
Erstellt mit: GXML Toolbox V3.3 R20230829, iTWO_64 V25.0.650, 29.04.2026

## 262-26-7008 Rod_Ern. Lichtband
Datum: 29.04.2026
WaGr: 99_99_01

### Abschnitt 00 AM Rodgau

#### Unterabschnitt 00.00 Sanierung Lichtband

**00.00.0001 Lichtband (PC-Material)**
PC-Platten für Lichtbandsanierung,
PC 10/4 mm für Lichtband 130/5962, 940/10 mit 16x RWA-L KL 130/100

aus hagelrestitentem Material

liefern
Menge: 107,000 m2

**00.00.0002 Lichtbandprofile für Sanierung**
Lichtbandprofile für die RWA-Klappen
L=R= 1882 mm S= 1580 mm
Menge: 32,000 St

**00.00.0003 De- u. Montagekosten**
Demontage und Montage der Lichtbandprofile zum Verbau der neuen PC-Materials.
Anbindung an die RWA, Wiederherstellung der Abdichtunge zwischen Dach und Lichtbandsystem.
Menge: 60,000 St

#### Unterabschnitt 00.01 Durchsturzsicherung

**00.01.0001 Durchsturzsicherung Lichtband**
Integriertes Durchsturzsicherungssystem für Lichtband LB130/5962 940/10 mit RWAL KL
mit jeweils vier Auffang-/Anpralllastgurten aus
bandbeschichtetem Stahlprofil (RAL 9006) die beidseitig
durchlaufend, auch im Bereich der Lichtband Vollklappen,
montiert sind.
Menge: 16,000 St

**00.01.0002 Montage Unterkonstruktion RWA**
Montage Unterkonstruktion der Durchsturzsicherung im Klappenfeld der RWA
Menge: 16,000 St

#### Unterabschnitt 00.02 zus. Leistungen

**00.02.0001 Sicherheitsnetz**
Sicherheitsnetz liefern, installieren und nach Abschluss der Montagearbeiten wieder rückbauen.
Menge: 204,000 m2

**00.02.0002 Kranstellung - 80 t**
Kranaufstellung mit erforderlicher Hubhöhe (Dachhöhe 8,55 m), über die gesamte Dauer der Bauleistung.
Menge: 2,000 St

**00.02.0003 Entsorgungskosten**
*** Pauschalposition
Entsorgungskosten für zu entsorgende Bauteile.

Entsorgung nach Wahl des AN.
Menge: 1,000 Psch

**00.02.0004 Treppenturm 10 m**
*** Pauschalposition
Treppenturm für Dachzugang anliefern, aufbauen, warten und abbauen, abtransportieren.
Dachhöhe: 8,55 m ab OK Boden.
Menge: 1,000 Psch

**00.02.0005 Absperrketten**
Seitenbabsperrketten für Gefahrenbereiche (Dachkante, Attika).
Menge: 10,000 m

**00.02.0006 Baustellenpsch.**
*** Pauschalposition
Baustellenanfahrtspauschale
Erforderliche An- und Abfahrt des Montageteams einschließlich Fahrzeitlohn und Übergabe der Leistung.
Menge: 1,000 Psch

**00.02.0007 Lohnkosten Facharbeiter**
Lohnkosten Facharbeiter für Nachweisarbeiten.

Abrechnung auf Stundennachweis.

Zusätzliche Arbeiten müssen dem AG angkündigt und von diesem freigegeben werden.
Nachträglich ohne Freigabe eingereichte Stundennachweise werden nicht akzeptiert.
Menge: 5,000 Std

**00.02.0008 Lohnkosten Hilfsarbeiter**
Lohnkosten Hilfsarbeiter für Nachweisarbeiten.

Abrechnung auf Stundennachweis.

Zusätzliche Arbeiten müssen dem AG angkündigt und von diesem freigegeben werden.
Nachträglich ohne Freigabe eingereichte Stundennachweise werden nicht akzeptiert.
Menge: 5,000 Std
